# Bomba de calor reversível

- Propriedade do ficheiro: CYPE INGENIEROS, S.A.
- Formato: FIEBDC-3/2002
- Moeda: EUR
- Custos indirectos: 3.00 %
- IVA: 23.00 %

**ICV010** Ud Bomba de calor reversível, ar-água, modelo Logatherm WPL 7 ARm "BUDERUS", alimentação monofásica a 230 V, potência frigorífica nominal 6,3 kW, EER 2,86, potência calorífica nominal 7,4 kW, COP 4,23, potência sonora 69 dBA, dimensões 1240x900x420 mm, peso 150 kg, para instalação no exterior.
Fornecimento e instalação de bomba de calor reversível, ar-água, modelo Logatherm WPL 7 ARm "BUDERUS", alimentação monofásica a 230 V, potência frigorífica nominal 6,3 kW, EER 2,86, potência calorífica nominal 7,4 kW, COP 4,23, potência sonora 69 dBA, dimensões 1240x900x420 mm, peso 150 kg, para gás R-410A, com compressor de tipo scroll, bomba de circulação, sonda de temperatura e humidade interior, sonda de temperatura exterior, sonda de imersão para depósito de A.Q.S. e sonda para apoio externo eléctrico ou por caldeira, para instalação no exterior. Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bur030aa | Ud | Bomba de calor reversível, ar-água, modelo Logatherm WPL 7 ARm "BUDERUS", alimentação monofásica a 230 V, potência frigorífica nominal 6,3 kW, EER 2,86, potência calorífica nominal 7,4 kW, COP 4,23, potência sonora 69 dBA, dimensões 1240x900x420 mm, peso 150 kg, para gás R-410A, com compressor de tipo scroll, bomba de circulação, sonda de temperatura e humidade interior, sonda de temperatura exterior, sonda de imersão para depósito de A.Q.S. e sonda para apoio externo eléctrico ou por caldeira. (material) | 1.000 | 5950.00 | 5950.00 |
| mt42www080 | Ud | Kit de amortecedores anti-vibração de pavimento, formado por quatro amortecedores de borracha, com os correspondentes parafusos, porcas e anilhas. (material) | 1.000 | 8.00 | 8.00 |
| mt37www050e | Ud | União anti-vibração, de borracha, com rosca de 1 1/4", para uma pressão máxima de funcionamento de 10 bar. (material) | 2.000 | 18.92 | 37.84 |
| mt42www050 | Ud | Termómetro bimetálico, diâmetro de esfera de 100 mm, com tomada vertical, com bainha de 1/2", escala de temperatura de 0 a 120°C. (material) | 2.000 | 21.00 | 42.00 |
| mo005 | h | Oficial de 1ª instalador de ar condicionado. (mão de obra) | 2.000 | 17.77 | 35.54 |
| mo104 | h | Ajudante de instalador de ar condicionado. (mão de obra) | 2.000 | 16.79 | 33.58 |
| % | % | Custos directos complementares | 2 % | 6106.96 | 122.14 |
|  |  | Custos directos |  |  | 6229.10 |
